# HSS Burghausen
Angebotsaufforderung (GAEB DA XML 3.2, DA83)
Projekt: 2023
Währung: EUR
Erstellt mit: GXML Toolbox V3.3 R20210630, ORCA AVA 24.1.3 - Professional Edition 24.01.03, 26.03.2026

## 39 Blendschutz Innen

### Titel 00 Vorbemerkungen

*Hinweis: Baubeschreibung*
Die Stadt Burghausen plant die Sanierung und Revitalisierung samt statischer und brandschutztechnischer Ertüchtigung der denkmalgeschützten Hans-Stethaimer-Schule. Die Grundschule befindet sich am Stadplatz 36 in Burghausen.

Der Schulkomplex besteht aus mehreren Bauteilen aus unterschiedlichen Bauzeiten, wobei das Hauptgebäude von 1929/30 die historischen Gebäudeteile (den Stadterker mit gotischem  Eingangsraum im Osten sowie die drei sog. Bürgerhäuser im Westen) in den Neubau integrierte.

- Bauteil A:
1. Hauptgebäude von 1929/30. Die Klassen- und Fachunterrichtsräume sind hier untergebracht. Im Erdgeschoss befindet sich ein Laden.
2. Stadterker im Kern spätgotisch (Eingangsraum der Schule mit Kreuzrippengewölbe erhalten) mit barocker Fassade. Hier befinden sich der Ladeneingang im Erdgeschoss und in den Obergeschossen Verwaltung- und Differenzierungssräume.

- Bauteil B:
1. Drei sog. Bürgerhäuser (ehem. Knabenseminarhaus, Salzburger Dienstbotenhaus, Pfarrorganistenhaus) aus dem 18. Jahrhundert. Die Räume der Mittagsbetreuung sowie die Nebenräume der Turnhalle sind hier untergebracht.
2. Die Turnhalle wurde 1935/36 errichtet.

Die Maßnahme erfolgt nicht bei laufendem Schulbetrieb. Zum Baubeginn ist die Schule ausgezogen.
Der Ausbau der historischen Türblätter und Garderobeneinbauschränke ist bereits erfolgt (zeitgleich mit dem Auszug der Schule).
Die Schadstoffsanierung im Inneren erfolgte zu Beginn der Arbeiten parallel zu Erdarbeiten. Die Gerüstaufstellung erfolgte nach Abschluss der Sockelsanierung.

Standortbeschreibung, Erschließung

Die Schule liegt auf den Flurstücken Nr. 55 und 57. Adresse ist der Stadtplatz 36 in 84489 Burghausen. Direkt gegenüber der Schule befindet sich am Kirchplatz die Kirche St. Jakob mit ihrem 79 m hohen Turm.

Es gibt mehrere Zugänge zur Schule: Der Lehrereingang befindet sich am Stadtplatz über die gotische Eingangshalle. Von hier gelangt man entweder über den Lichthof in den Flur im Erdgeschoss oder über eine Treppe in den Flur im 1. Obergeschoss. Der Schülereingang liegt im Innenhof und ist über die Tordurchfahrt an der Südseite zu erreichen.
Mittagsbetreuung und Turnhalle erreicht man über einen zusätzlichen überdachten Eingangsraum an der Südostecke oder über einen historischen Eingang im Innenhof, der wieder hergestellt wird. Die drei sog. Bürgerhäuser an der Burgsteig sind am Hang gelegen, oberhalb des Kirchplatzes. Die Turnhalle ist in den Hang gebaut.

84480 Burghausen
Windlastzone: 1
Schneelast (nach DIN EN 1991-1-3)
Schneelastzone :  3
Bodenschneelast:  sk = 1,64 kN/m²
Dachschneelast (DN 0° bis 30°): si = 1,31 kN/m²

Regenspenden (lt. Kostra DWD-2010R)
r(5,5)=406,7 l/(s x ha)
r(5,100)=763,3 l/(s x ha)
Notentwässerung =
Differenz r(5,100)- r(5,5) = 356,6 l/(s x ha)

Baumaßnahmen

Bauteil A:
Das Notdach, das über der historischen Dachterrasse 1945 errichtet wurde, sowie der asbesthaltige Gartenmannbelag von 1929 werden zuerst abgebrochen. Für die Sanierung der Dachterrasse sind umfangreiche statische Maßnahmen erforderlich: Die Fläche wird mit Stahlträgern überspannt, welche die Lasten in Außenwände und die Flurwand ableiten
An der nordseitigen Schildwand werden ein Treppenraum und Technikräume errichtet.

Durch den Teilabbruch der Decke über dem 3. Obergeschoss und den Einbau einer neuen Treppe wird der 2. Fluchtweg von der Dachterrasse hergestellt.

Durch den Einbau eines Aufzugs im Lichthof wird das Hauptgebäude barrierefrei erschlossen.

Die Decke über der Tordurchfahrt wird statisch ertüchtigt und gedämmt.

Bauteil B:
Im Innenhof vor der Turnhalle wird eine Terrasse nach historischem Foto und eine Außentreppe wieder hergestellt.

In den Bürgerhäusern werden die Fußbodenaufbauten in den unteren Geschossen abgebrochen und neu aufgebaut.

Der Treppenraum, der das westliche Pfarrorganistenhaus und das Dienstbotenhaus (mittleres Bürgerhaus) verbindet, wird von den Trockenbauwänden befreit.

Bauteil A + B:

Beide Bauteile werden energetisch saniert und brandschutztechnisch ertüchtigt.

Die Dächer bzw. obersten Geschossdecken werden gedämmt. Dachdeckungen werden zum größten Teil neu als Kupferdeckung ausgeführt. Teilweise sind statische Ertüchtigungen der Dachkonstruktion erforderlich.

Die Bereiche Schule, Mittagsbetreuung und Turnhalle erhalten nach Brandschutzkonzept gemäß der einzelnen Nutzungseinheiten neue Brandschutzelemente.

Historische Putzoberflächen in den Innenräumen werden nach Angabe des Restaurators mit speziellen Verfahren wieder freigelegt. Oberflächen und Farbfassungen von historischen Türen, Fenstern, Einbaumöbeln werden nach Befund wieder hergestellt. Bauzeitliche Treppen werden saniert und fehlende Teile rekonstruiert.

Die Fassaden werden nach Befund und Musterachsen saniert oder neu verputzt.

Hinweise zum Bauablauf und zur denkmalgerechten Sanierung

Besonderer Wert wird auf eine denkmalgerechte Sanierung und die sorgfältige Umsetzung des restauratorischen Konzepts gelegt.

Bei der Zufahrt zur Baustelle ist die besondere Lage am Stadtplatz zu berücksichtigen (z. B. Engstellen, besondere Zufahrtszeiten morgens).

*Hinweis: A. ZVB*
Die folgenden Vorgaben gelten für sämtliche Gewerke der Baustelle.

*Hinweis: 1. Baustellensicherheit*
Vom Bauherrn wird gemäß Baustellenverordnung ein Koordinator für die Belange der Sicherheit und des Gesundheitsschutzes eingesetzt. Der Koordinator erstellt eine Baustellenordnung in Anlehnung an die Musterbaustellenordnung BauBG. Sie enthält Regelungen zur Organisation, Koordination und Überwachung des Baustellenbetriebs.

Es bleibt dem Koordinator vorbehalten, nach Mängelfeststellung bei der Prüfung erforderliche Änderungen des Arbeitsablaufes des AN zu veranlassen. Der Koordinator kontrolliert die Einhaltung des SiGe-Plans sowie der einschlägigen Unfallverhütungsvorschriften und schreitet bei erkennbaren Gefahrenzuständen ein. Der AN ist zur unverzüglichen Mängelbeseitigung verpflichtet. Vor Beginn seiner Arbeiten hat der AN dem SiGe-Koordinator seine beabsichtigten Arbeitsverfahren sowie die vorgesehenen Sicherheitsmaßnahmen anzugeben.

Die Tätigkeit des Koordinators befreit den AN nicht von seiner Abstimmungspflicht mit anderen Unternehmern entsprechend § 8 ArbSchG und § 6 UVV "Allgemeine Vorschriften" (BGV A1). Die Verantwortlichkeit des AN für die Erfüllung der Arbeitsschutzpflichten gegenüber seinen Beschäftigten bleibt unberührt. Der AN hat sein Personal und auch eventuelle Nachunternehmer über den Inhalt der Baustellenordnung zu unterrichten. Die Einhaltung der Baustellenordnung ist Teil der Vertragserfüllung.

Die Lage von Leitungen, Kabeln, Kanälen etc. im Arbeitsbereich des AN ist vor Beginn der Arbeiten eigenverantwortlich beim zuständigen Versorgungsunternehmen bzw. der Bauleitung in Erfahrung zu bringen.

*Hinweis: 2. Bauablauf*
Bauzeitenplan
Der AN erhält mit der Auftragserteilung den Bauzeitenplan. Der AN ist verpflichtet, seine Arbeiten im Kontext des geplanten Bauablaufs auszuführen und entsprechend zu koordinieren.
Hieraus resultierende Unterbrechungen der Arbeiten sind miteinzukalkulieren, es besteht kein Anspruch auf unterbrechungsfreie Durchführung der Leistungen.
Es ist vom AN zu akzeptieren, dass der vorgegebene Bauzeitenplan vom Bauherrn oder Architekt angepasst werden kann.

*Hinweis: 3. Fachbauleiter*
Der AN muss einen fachlich qualifizierten deutschsprachigen Bauleiter benennen.

Dieser muss während der Ausführung von Bauarbeiten des AN ständig anwesend und weisungsbefugt sein.

Vom AG wird eine Telefonliste als Aushang auf der Baustelle erstellt. Jeder AN hat hierzu die Angabe der Telefon- sowie Handynummer des Bauleiters bzw. Vorarbeiters zu machen.

*Hinweis: 4. Baustellenbesprechungen*
Die Besprechungen finden wöchentlich statt. Die Teilnahme des Fachbauleiters ist verpflichtend.

*Hinweis: 5. Bautagesberichte*
Es sind Tagesberichte (Bautagebuch) zu führen und dem AG bzw. dem von diesem beauftragten Dritten wöchentlich in digitaler Version zu übergeben. Es müssen alle Angaben enthalten sein, die für die Abrechnung und Ausführung von Bedeutung sind. Ferner sind Angaben über Wetter, Temperatur, Zahl und Art der beschäftigten Arbeitskräfte, der eingesetzten Großgeräte, Abnahmen, Unterbrechnungen der Arbeitszeit, mit Angabe der Gründe, Unfälle und sonstige besonderen Vorkommnisse aufzuführen. Der AG bzw. dessen Bevollmächtigter bestätigen bei rechtzeitiger Vorlage die Kenntnisnahme durch Unterschrift, er ist berechtigt abweichende Sachdarstellungen im Bautagebuch zu vermerken.

*Hinweis: 6. Ausführungsunterlagen*
Der AN erhält für die Ausführung seiner im LV beschriebenen Leistungen entsprechende Ausführungsunterlagen.
Die Planunterlagen werden im PDF-Format digital übergeben.
Die Kosten für die Erstellung der Planausfertigungen trägt der AN.
Ein Plan- Ordner mit Werkplänen muss laufend auf der Baustelle zur Verfügung stehen. Gültig ist nur der aktuellste Planstand mit dem aktuellen Datum.

*Hinweis: 7. Revisions- und Bestandsunterlagen*
Der AN hat dem AG die Revisions- und Bestandsunterlagen in Papierform und digital zu übergeben. Der AG erhält alle für den Betrieb und die Nutzung des Gebäudes für das entresprechende Gewerk relevante Unteragen, Bestandspläne, Sachverständigengutachten, Nachweis der verwendeten Produkte, Gebrauchsanleitungen, Pflegeanleitungen etc.

*Hinweis: 8. Bautafel*
Das Anbringen eigener Firmenschilder ist auf der Baustelle nicht zulässig.

*Hinweis: 9. Baustrom/-wasser*
Die Kosten für Baustrom und Bauwasser trägt der Auftraggeber.
Anschlüsse für Baustrom und Bauwasser stehen auf der Baustelle zur Verfügung.

*Hinweis: 10. Baustellenreinigung, Entsorgung*
Reinhaltung der Baustelle

Sämtliche durch den AN verursachte Verschmutzungen, Baustoffreste und Abfälle sind täglich zu entfernen und fachgerecht zu entsorgen. Dies ist in die jeweiligen Einheitspreise einzukalkulieren.

Das Verpackungsmaterial gemäß Verpackungsverordnung bleibt generell im Eigentum des Auftragnehmers und ist eigenverantwortlich zu entsorgen.

Bei begründetem Verdacht auf Asbest bzw. auf asbesthaltiges Material sind die Arbeiten einzustellen und die Bauleitung zu informieren.

Beschädigung und Verschmutzung des öffentlichen Straßenraums

Der AN hat Maßnahmen gegen Beschädigungen und Verschmutzungen der Transportwege auf öffentlichen Straßen und Wegen bei der Ein- und Ausfahrt von Fahrzeugen aus der Baustelle zu treffen. Verschmutzungen sind mindestens täglich zu reinigen, bei groben Verschmutzungen auch mehrmals täglich. Eine gesonderte Vergütung hierfür erfolgt nicht.

*Hinweis: 11. Wohnbaracken*
Das Aufstellen von Wohnbaracken für auswärtige Arbeitskräfte oder Gastarbeiter wird nicht gestattet. Der Betrieb einer Baukantine über die tägliche Arbeitszeit hinausgehend wird nicht erlaubt. Ebenso ist der Aufenthalt von Arbeitskräften in Baracken nach der Arbeitszeit untersagt.

*Hinweis: 12. Baulärm*
Für den Schutz gegen Baulärm gelten außer den Anforderungen des BIMSCHG, der Allgemeinen Verwaltungsvorschrift gegen Baulärm - Geräuschimmission - und der zusätzlichen landesrechtlichen Vorschriften folgende Festlegungen:
Im Einwirkungsbereich der Baustelle befindet sich ein Nutzungsgebiet mit ausschließlich Wohnungen.
Folgende Immissionsrichtwerte sind einzuhalten:
von 7 bis 20 Uhr: 50 dB(A)
von 20 bis 7 Uhr: 35 dB(A)

Arbeitszeiten
Die Arbeitszeiten sind werktags, Montag bis Samstag,
von 7.00 bis 20:00 Uhr.

Zufahrt mit LKWs zur Baustelle morgens:
Aufgrund des starken Bus- und Fußgängerverkehrs am Stadtplatz darf die Zufahrt zur Baustelle mit LKWs nicht vor 8:00 Uhr erfolgen.

*Hinweis: 13. Umfang der Leistung*
Die im Leistungsverzeichnis beschriebenen Positionen beinhalten die fix und fertige Herstellung der beschriebenen Leistungen einschl. Lieferung und Montage aller hierfür benötigten Materialien und Hilfsmittel, soweit nicht in der einzelnen Position anders beschrieben. Die Anlieferung der verwendeten Materialien und die materialgerechte Lagerung bis zur Verwendung sind ebenfalls Bestandteil der Leistung.

Hebewerkzeuge hat jeder AN in seine jeweiligen Positionen einzukalkulieren.
Kleinmaschinen sind in die jeweiligen Einheitspreisen mit einzukalkulieren und werden nicht gesondert vergütet.

Wegegelder sind in die Positionen einzukalkulieren.

Alle genannte Arbeiten sind  wenn nicht explizit beschrieben gem. Anlage Planung im und am Gebäude Bestand auszuführen. Erschw. - Zulagen für das Einbauen am und im Gebäude sind, wenn in den Pos. nicht explizit beschrieben, in den nachfolgen genannten Pos. mit einzukalkulieren und abgegolten.

Sämtliche für die fachgerechte Ausführung der Leistung zugrundeliegenden DIN-Vorschriften, Normen und anerkannte Regeln der Technik sind einzuhalten.

Fremdleistungen sowie an die eigenen Arbeiten angrenzende Bereiche sind vor Beschädigung und Verschmutzung zu schützen.Die angegebenen Einheitspreise sind hierzu entsprechend zu kalkulieren.

Zusätzlich wird gefordert:
Die in der Leistungsbeschreibung aufgeführten Konstruktionsteile und Werkstoffe sind vom AN hinsichtlich der geforderten Güte und Qualität auf ihre Richtigkeit zu überprüfen.
Auf Verlangen des AG ist vom AN der Nachweis vorzulegen, dass die Konstruktionsteile und Werkstoffe den gestellten Anforderungen entsprechen.

Es wird darauf hingewiesen, dass es sich bei den Mengenangaben des Leistungsverzeichnisses um ca. Mengen handelt. Vor Ausführung sind die tatsächlichen Mengen eigenverantwortlich vom AN zu ermitteln. Bei starken Abweichungen von den Vorgaben ist umgehend die Bauleitung zu informieren.

Die Angebotspreise gelten auch für Klein- und Kleinstmengen.

*Hinweis: 14. Aufmaßprüfung / Abrechnung*
Abschlagszahlungen werden nur nach Vorlage eines prüffähigen Aufmaßes bezahlt.
Die Aufmaßprüfung (der einzelnen Abschlagsrechnungen und der Schlussrechnung) erfolgt gemeinsam zwischen AN und AG. Die gemeinsamen Aufmaßprüfungen sind grundsätzlich jeweils vor der Rechnungsstellung durchzuführen, sofern mit dem AG keine anderweitige Regelung getroffen wird. Die einzelnen Abschlagsrechnungen sowie die Schlussrechnung sind jeweils mit farbig angelegten Aufmaßplänen, in denen alle Abrechnungsmaße ersichtlich sind, zu belegen. Diese Aufmaßpläne verbleiben mit jeder Rechnung beim Auftraggeber. Es wird steigendes Aufmaß vereinbart

*Hinweis: 15. Bemusterung*
Muster mit zugehöriger Farbpalette sind spätestens 2 Wochen nach Beauftragung vorzulegen und dürfen erst nach Freigabe vom AG bzw. Denkmalamt bestellt werden. Daraus resultierende Verzögerungen bzw. Mehraufwände sind durch AN zu akzeptieren.

*Hinweis: B. Vorgaben zur Materialökologie der Stadt Burghausen*
Allgemein

Es dürfen nur schadstoffarme, lösemittelarme,
nicht sensibilisierend wirkende und geruchsneutrale Produkte und Materialien verwendet werden. Gebäude müssen mindestens der Kategorie "schadstoffarm" nach Anhang C der DIN EN 15251 entsprechen.

Folgende Baustoffe dürfen nicht verwendet werden:

a) Bauteile und Baunebenprodukte aus tropischen, subtropischen oder borealen Hölzern sofern nicht FSC-zertifiziert (Forest Stewardship Council, www.fsc-deutschland.de)

b) Folgende Bauteile aus Polyvinylchlorid (PVC):  Fußbodenbeläge, Tapeten, Fenster und Türprofile, Kabel und Rohre.

c) Künstliche Mineralfasern sind gegen die Innenraumluft vollständig abzudichten und haben die Freizeichnungskriterien bezogen auf die Biolöslichkeit einzuhalten (RAL GZ 388).

d) Beim vorbeugenden Holzschutz sind alle konstruktiven Maßnahmen auszuschöpfen. Der Einsatz chemischer Holzschutzmittel ist auf das notwendige Maß zu beschränken. Im Innenbereich sind chemische Holzschutzmittel zu vermeiden.

e) Es sind Baustoffe vorzusehen, die mit einem geringstmöglichen Einsatz und Gehalt von Formaldehyd hergestellt sind. Holzprodukte und Holzwerkstoffplatten müssen die Anforderungen des Blauen Engels (RAL UZ 38 bzw. RAL UZ 76) einhalten.

f) Es sind möglichst lösungsmittelfreie Oberflächenbehandlungs-, Anstrich- und Klebestoffe zu verwenden (z.B. Pulverlackverfahren, Einbrennverfahren). Müssen lösungsmittelarme Stoffe verwandt werden, sollen diese ein Umweltzeichen für "schadstoffarm" (z.B. RAL UZ 102, RAL UZ 12a, RAL UZ 113, www.blauer-engel.de) besitzen (siehe auch 3.2 Lüftung).

g) Bitumenanstriche und Kleber mit dem Giscode BBP 40-70 sind nicht zulässig. (www.gisbau.de).

h) Epoxidharzprodukte mit dem Giscode RE 4-9 sind nicht zulässig.

i) Polyurethanharzprodukte mit dem Giscode 20-80 sind nicht zulässig. Ausnahme: Beanspruchungsklasse B und C (ZDB-Merkblatt Verbundabdichtungen).

j) DD-Lacke mit dem Giscode DD1 und DD2 sind nicht zulässig.

k) Es sind möglichst langlebige, recyclinggerechte und leicht demontierbare Konstruktionen zu verwenden (schrauben statt kleben und nageln). Dies gilt besonders für Griffgarnituren, Fußbodenleisten, Rohre, Kanäle und Leitungen. Die Demontage-, Entsorgungs- und Wiederherstellungskosten sind beim Wirtschaftlichkeitsvergleich zu berücksichtigen.

l) Schadstoffe (z.B. Reste oder Überschüsse von Hydrauliköl) dürfen weder mit dem Boden in Kontakt kommen noch versickern.

m) Wenn bei der Abnahme Geruchsbelästigungen vorliegen, wird eine Messung der Schadstoffkonzentration in der Raumluft vorgenommen.

*Hinweis: C. Anlagenverzeichnis*
Anl 01 Baustelleneinrichtung
Anl 02 HSS Deckenspiegel und Ansichten
Anl 03 HSS Detail Rollo Klassenzimmer
Anl 04 Werkplanung BT B
Anl 05 Werkplanung BT A
Anl 06 Fotos Innenräume

### Titel 01 Blendschutz

*Hinweis: Rollos Bauteil A*

*Hinweis: Leistungsumfang Rollos Elektrisch*
Elektro-Rollo, Innen, 230 V, ohne Funk / ohne seitliche Verspannung

Leistungsumfang
Liefern, montieren, anschließen, parametrieren und in Betrieb nehmen eines kompakten, geräuscharmen motorisierten Innen-Rollos mit textilem Behang inkl. aller Befestigungs-, Anschluss- und Nebenleistungen. Bedienung kabelgebunden über Wandschalter (Auf/Ab/Stop, stufenlose Positionierung). Einweisung des Nutzers, as-built-Dokumentation.

Technische Mindestanforderungen (System)

Abmessungen je Anlage: max. Breite 2,40 m, min. Breite 0,61 m; max. Höhe 4,00 m; max. Fläche 9,6 m². Gekoppelte Ausführung (2 Anlagen mit 1 Motor) bis 4,80 m Gesamtbreite / 19,2 m² zulässig. Max. Systemgewicht (Behang inkl. Unterleiste) 5,5 kg.

Farbgebung sichtbarer Metallteile: Standard Weiß RAL 9016, Grau RAL 7035, Schwarz RAL 9005; Sonderfarben nach RAL möglich.

Antrieb / Steuerung

Rohrmotor 230 V AC, 50 Hz, Nennleistung ca. 125 W, Nennstrom ca. 0,55 A, Drehmoment ca. 1,5 Nm, ca. 70 U/min. Motor mit thermischem Überlastschutz und elektronischen Endabschaltern; Endlagen bleiben auch nach Stromausfall gespeichert. Soft-Bremsfunktion (keine Klickgeräusche), langsames Anfahren der Endlagen. Elektronischer Umdrehungszähler. Parametrierung der Endlagen vom Boden aus über Anschluss-/Prüfkabel möglich. Parallelschaltung von bis zu 10 Motoren ohne zusätzliche Relais zulässig (Steuer-/Aktorkomponenten bauseits). Anschlusskabel steckbar, Standardlänge 2 m, längere Kabel gegen Aufpreis.

Bedienung: ausschließlich verkabelter Wandschalter; keine Funkkomponenten enthalten. Einbindung in bauseitige Gebäudeautomation möglich (potenzialfreie Kontakte/Aktoren bauseits). Seitliche Seilverspannung ist nicht Bestandteil dieser Position.

Welle / Unterleiste (Beschwerungsprofil)

Rollowelle aus Aluminium AlMgSi 0,5, Ø ca. 43 mm, nicht brennbar nach DIN 4102, Klasse A1; komplett mit Endkappen.

Beschwerungsprofil aus Aluminium; Einschub-Gewichte im Stoffbehang sind unzulässig. Mindestens drei wählbare Design-Querschnitte inkl. passender Endkappen.

Träger / Montage / Abdeckung

Seitliche Träger aus Edelstahl, keine Kunststoffträger. Click-in-Montagesystem (Easy-Fit), Einschieben der Rollowelle von unten/vorne, besonders flache Bauweise für Einbau in Deckenkoffer. Lichtspalt: Motorseite ca. 19 mm, Lagerseite ca. 13 mm inkl. Abdeckungen. Für gekoppelte Anlagen sind Mittel-Abdeckkappen vorzusehen; resultierender Zwischenraum ca. 24 mm.

Montage wahlweise mit durchgehendem Tragprofil oder mit Einzel-Clickträgern/Spannriegeln; Deckenmontage. Oberfläche pulverbeschichtet in RAL-Standardfarben; andere RAL-Töne optional. Seitliche Führungsprofile (unter Fascia/Box) nur bei separater Beauftragung.

Der Anschluss ist bauseits schon vorhanden. Die Schalter befinden sich in der Mediensaule in den jeweiligen Klassenzimmern. Die Montage erfolgt an der Rohbaudecke in Bereich des Kofferversprungs beim Fenster.

Behang

Textiler Behang permanent schwer entflammbar (z. B. DIN 4102 B1 oder gleichwertig). Nur eine Behangqualität anbieten; Alternativen sind mit aktuellem Prüfzeugnis zu belegen. Keine horizontalen/vertikalen Nähte/Abschlussstreifen im Sichtfeld; Seitenschnitt thermo-versiegelt.

Leistung:
Lieferung, Zuschneiden/Konfektion und Montage eines textilen Screen-Behangs für innenliegende Sonn-/Blendschutzanlagen als Rollo-Behang einschließlich sämtlichem Zubehör für die ausgeschriebene Konfektion. Der Behang dient der Tageslichtregulierung mit wirksamem Blendschutz bei gleichzeitiger Durchsicht nach außen.

Vorgabe (Projektstandard):

Öffnungsfaktor: 1-2 %

Farbton: nach Angaben Architekt.

Zielwerte (bei 2 % OF): Tv tilde; 5,3 %, Rs tilde; 50 %; Nachweis über Messung gemäß DIN EN 410. Werte für andere Farben/Gläser können abweichen.

Material- und Produkteigenschaften

Transparenzklasse: halbtransparent; Ausrüstung: versteift.

Materialzusammensetzung: 25 % Polyester / 75 % PVC.

Gewicht (Richtwerte): ca. 520 g/m² (1 %), 510 g/m² (2 %), 420 g/m² (5 %), 400 g/m² (10 %).

Dicke (Richtwerte): ca. 0,70 mm (1 %), 0,63 mm (2 %), 0,55 mm (5 %), 0,55 mm (10 %).

Nutzbreiten: 245 cm / 295 cm; Lagerbreiten: 250 cm / 300 cm.

Lichtechtheit: Stufe 8 nach DIN EN ISO 105-B02.

Erhöhte Schimmelpilz-Resistenz geprüft.

Verarbeitung: Schweißen möglich (z. B. Saum-/Kantenverbindungen).

Brandverhalten / Zertifikate

Schwerentflammbar: B-s2, d0 (EN 13501-1), B1 (DIN 4102-1), M1 (NF P 92-503/5/7), Type B (BS 5867-2), NFPA 701.

Emissions-/Schadstoffnachweise: OEKO-TEX® Standard 100 und GREENGUARD® (emissionsarm). Der Stoff kann zum Erreichen von Green-Building-Zertifizierungen beitragen.

Konfektion / Ausführung

Konfektion nach fachmännischen Richtlinien, farbgleiche Näh- oder Schweißfäden, gerade Fadenlage.

Schnittränder sauber (z. B. wärmetechnisch geschnitten oder verschweißt); Ausfransungen sind auszuschließen.

Säume, Bahnenbildung, Verbindungen und Kanten entsprechend dem gewählten Anlagen-/Schienensystem.

Maße: Vor Ort aufzumessen; Längen auf lichte Raumhöhen/Anlagenhöhen abzustimmen.

Farb- und Qualitätsprüfung: Bemusterung in Original vor Ausführung; Prüfzeugnisse und Zertifikate dem Angebot beilegen (Brand, Emissionen, Materialkennwerte).

Behang - Screengewebe (Öffnungsfaktor 1 % - 2 %)

Optische/solare Nachweise

Optische und solare Kennwerte sind gemäß DIN EN 410 anzugeben; fc und gtot hängen von der Glasqualität des Bestands ab und sind im Systemnachweis zu dokumentieren.

**01.1 Blendschutz Klassenzimmer 2. + 3. Obergeschoss**
Leistungsumfang
Liefern, montieren und funktionsfertig übergeben von innenliegenden, elektrischen Rollo-Systemen inkl. textilen Behangs, Unterleiste, Montage-/Tragprofil bzw. Click-Trägern sowie anschlussfertigem Netzkabel. Bedienung per verkabeltem Taster (Auf/Ab/Stopp; Standard). Optionen: Gruppen-/Zentralbedienung, App-/Zeitprogramm-Funktionen und Einbindung in die Gebäudetechnik (Schnittstellen/Aktoren bauseits).

System/Technik (Mindestanforderungen)

230 V-Rohrmotor, geräuscharm, mit elektronischen Endlagen (programmierbar) und Soft-Stopp/Soft-Brake; kein Abschaltklick. Parallelschaltung mehrerer Motoren muss ohne Zusatzrelais möglich sein. Thermischer Überlastschutz.

Rollowelle Ø tilde; 60 mm aus präzise extrudiertem AlMgSi 0.5 (nicht brennbar nach DIN 4102 A1); max. Systembreite tilde; 3,4 m, max. Höhe tilde; 5 m, max. Behangfläche tilde; 17 m².

Montage mittels pulverbeschichteter Metall-Click-Träger / Installationsprofil; keine Kunststoffträger. Unterleisten mit Endkappen, zwei Designformen (oval/rechteckig) oder gleichwertig. Farben werksseitig abgestimmt (z. B. Weiß, Grau, Schwarz).

Sicherheit/Normen: Erfüllung EN 13120, EN 16433, EN 16434 (Innenliegender Sonnenschutz; mechanische/thermische Festigkeit).

Qualität/Garantie: Verarbeitung durch Fachpersonal; Herstellergarantie = 3 Jahre bei Verwendung von Originalkomponenten.

Behang (Mindestanforderungen)

Screen-Gewebe, Öffnungsfaktor ca. 2 %, Farbe nach Angabe Architekt, halbtransparent, blendschützend.

Permanente Schwerentflammbarkeit (z. B. B-s2,d0 / EN 13501-1, B1 / DIN 4102-1, M1, NFPA 701), Oeko-Tex® Standard 100 und Greenguard®.

Optik/solare Kennwerte (Richtwerte): Tv tilde; 5,3 %, Rs tilde; 50 %. Seitliche Kanten thermisch geschnitten; Materialaufbau ca. 25 % PES / 75 % PVC, Nutzbreiten tilde; 245/295 cm.

Ausführung/Montage

Deckenmontage in der Nische (Nischenbreite ca. 1,40 m), minimierte Seiten-/Kopfspalte; Endmaße nach Aufmaß vor Ort bestätigen.

Elektro: 230 V-Zuleitung bauseits bis Gerätestandort; Anschluss/Feinjustage und Funktionsprüfung im Leistungsumfang.

Maße/Mengen (B × H, je Nische)

1,50 × 2,20 m - 30 Stk.
Menge: 30,000 St

**01.2 Blendschutz Klassenzimmer 1. Obergeschoss**
Wie Pos. 01.01

Maße/Mengen (B × H, je Nische)

1,60 × 2,10 m - 15 Stk.
Menge: 15,000 St

**01.3 Blendschutz Zwischenbau**
Leistungsumfang/System
Wie Pos. 01.01 (gleiche Technik-/Designlinie) für die Fenster im Zwischenbau; Deckenmontage in der Nische. Motor-/Steuerungseigenschaften, Materialien, Normen und Qualitäten wie Pos. 01.01.

Behang
Wie Pos. 01.01 (Screen-Gewebe ca. 2 % OF, hellgrau, halbtransparent, schwer entflammbar; Kennwerte wie oben).

Maße/Mengen (B × H, je Nische)

1,45 x 2,25 m -- 3 Stk.
Menge: 3,000 St

**01.4 Blendschutz Zwischenbau**
Wie Vorposition jedoch:

Maße/Mengen (B × H, je Nische)

1,45 x 2,10 m -- 3 Stk.
Menge: 3,000 St

*Hinweis: Leistungsumfang Rollos Manuell*
Kettenzug-Rollo, manuell - Lieferung und Montage

Leistungsumfang:
Liefern, auf Maß fertigen und montieren eines geräuscharmen, bedienungsfreundlichen Kettenzug-Rollo-Systems mit textilem Behang für den Einsatz im Wohn- und Objektbereich. Rollo vormontiert auf Montageprofil für zügige Installation vor Ort. Inklusive sämtlichem Befestigungs- und Anschlusszubehör, Nebenleistungen und Anpassungen an den vorhandenen Baukörper.

1. Funktionen / Bedienung

Sanftes, leichtgängiges Auf-/Abrollen über seitliche Metallkugelkette (Edelstahl, Ø ca. 4 mm).

Stufenloses Positionieren des Behanges in jeder Höhe; Arretierung über integrierten Feder-/Bremsmechanismus.

Optionaler Endstopp/Stop-Controller: frei einstellbarer oberer oder unterer Haltepunkt (Schutz vor Anschlagen des Beschwerungsprofils).

Easy-Fit-Montage: Rollowelle wird von unten oder vorn in Klick-/Spannträger eingehängt; einfaches Ein-/Ausklinken für Wartung.

2. Abmessungen / Leistungsgrenzen (je System)

Systemgewicht (inkl. Behang u. Unterprofil): max. 3,0 kg (mit Feder) bzw. 1,0 kg (drive-only).

Seitliche Stoffabstände (einzeln, inkl. Enddeckeln): Kettenseite ca. 18 mm, Lagerseite ca. 13 mm; abweichende Werte je nach Ausführung (ohne Enddeckel bzw. mit optionalem Endstopp).

3. Rollowelle / Profile / Träger

Rollowelle Ø ~41 mm, stranggepresstes Aluminium AlMgSi 0,5, nicht brennbar nach DIN 4102 Klasse A1.

Träger aus Metall (Edelstahl), keine Kunststoffträger (Anforderung an Stabilität, Langlebigkeit und Brandschutz); verdeckte Trägerabdeckungen seitlich. Trägerhöhe ca. 67 mm inkl. Abdeckung.

Montageprofil aus Aluminium, natur eloxiert oder pulverbeschichtet (weiß RAL 9016); alternativ grau RAL 7035 oder schwarz RAL 9005.

4. Unterprofile / Beschwerungsprofile

Beschwerungsprofile aus stranggepresstem Aluminium; Einschub-Beschwerungen im Stoff nicht zulässig.

Drei Profilgeometrien zur Auswahl (rund, eckig, oval) inkl. passender Endkappen.

5. Optionen - Abdeckungen / Kassetten / Führungen

Seitliche Führungsprofile kompatibel zu Blenden/Kassette zur Führung des Unterprofils (z. B. bei Kippflügeln/Luftzug).

Oberflächen standardmäßig pulverbeschichtet (weiß RAL 9016); alternativ grau RAL 7035 oder schwarz RAL 9005.

6. Behang

Permanente Schwerentflammbarkeit (z. B. DIN 4102-B1 bzw. EN-klassifiziert); aktuelles Prüfzeugnis beilegen.

Seitlicher Thermoschnitt, keine Säume (weder horizontal noch vertikal).

7. Sicherheit / Normen

Ausführung gemäß EN 13120, EN 16433 und EN 16434 (Kindersicherheit/Bedienelemente, mechanische Belastungen, Dauerhaltbarkeit).

Kindersicherung: Bedienelemente und Sicherungseinrichtungen gemäß Norm; auf Wunsch zusätzliche Auslösevorrichtung für Bedienketten mit definierter Auslösekraft (Überlast schützt vor Strangulationsrisiken).

8. Farben / Oberflächen

Sichtteile aus Aluminium standardmäßig pulverbeschichtet weiß RAL 9016; alternativ grau RAL 7035, RAL 9010 oder schwarz RAL 9005 nach Angabe Architekt.

Endkappen/Abdeckungen farblich passend.

9. Montage / Ausführung

Wandmontage, inkl. aller Dübel/Schrauben passend zum Untergrund (Nachweis der Eignung).

Aufmaß vor Ort durch AN; Fertigung nach Maß; sauberer Zuschnitt und geräuscharmes Anlagenverhalten.

Montage durch qualifiziertes Fachpersonal; Funktionsprüfung, Einweisung.

Dokumentation: Maß-/Fertigungsskizzen, Pflege- und Bedienhinweise, Nachweise zur Brandklassifizierung/EN-Konformität.

10. Abrechnungseinheit

Stück je komplette Anlage inkl. Befestigungsmittel, Montageprofil, Träger, Welle, Unterprofil, Bedienelement, Behang (gemäß separater Behang-LV) und Montage.

Bei durchlaufenden Abdeckblenden/Profilen ggf. laufender Meter zusätzlich, falls bauseits gewünscht.

Behang
Wie Pos. 01.01 (Screen-Gewebe ca. 2 % OF, Farbe nach Angabe Architekt), permanent schwer entflammbar (B-s2,d0 / B1 / M1 / NFPA 701), emissionsarm, Kanten thermisch geschnitten.

**01.5 Blendschutz Stadterker 1.OG**
Maße/Mengen (B × H, je Nische)

1. Obergeschoss:

1,60 × 1,85 m - 2 Stk.
Menge: 2,000 St

**01.6 Blendschutz Stadterker 1.OG**
Maße/Mengen (B × H, je Nische)

1. Obergeschoss:

1,60m x 1,70m - 1 Stk.
Menge: 1,000 St

**01.7 Blendschutz Stadterker 1.OG**
Maße/Mengen (B × H, je Nische)

1. Obergeschoss:

1,70m x 1,60m - 1 Stk.
Menge: 1,000 St

**01.8 Blendschutz Stadterker 2.OG**
Maße/Mengen (B × H, je Nische)

2. Obergeschoss:

1,55m x 1,80m - 2 Stk.
Menge: 2,000 St

**01.9 Blendschutz Stadterker 2.OG**
Maße/Mengen (B × H, je Nische)

2. Obergeschoss:

1,55m x 1,60m - 1 Stk.
Menge: 1,000 St

**01.10 Blendschutz Stadterker 2.OG**
Maße/Mengen (B × H, je Nische)

2. Obergeschoss:

1,65m x 1,60m - 1 Stk.
Menge: 1,000 St

**01.11 Blendschutz Stadterker 3.OG**
Wie Vorposition jedoch:

Maße/Mengen (B × H, je Nische)

3. Obergeschoss:

1,35 × 1,65 m - 2 Stk.
Menge: 2,000 St

*Hinweis: Vorhänge Bauteil B*

*Hinweis: Leistungsumfang Vorhänge*
Lieferung, Konfektion und Montage von Vorhängen.
Stoffmengen einschließlich der für Wellenband erforderlichen Mehrweite sind so zu bemessen, dass die angegebenen Flächen vollständig abgedeckt werden und ein gleichmäßiger Faltenfall entsteht.

1. Stoffbeschreibung
Transparenter Vorhangstoff; Buntgewebter, flammhemmender Uni mit subtiler Natur-Optik. Das feine, glatte Kettgarn kontrastiert mit einem mehrfarbig melierten Schussgarn und bildet ein mattes, strukturiertes und leicht körniges Warenbild. Der wohnliche Stoff lässt sich sowohl im Objekt- wie auch im Privatbereich vielseitig einsetzen. Die Farbpalette dieses Garnfärbers umfasst eine Reihe subtiler Naturtöne und reicht bis zu pastellfarbenen Mischungen

2. Eigenschaften
-  Material: 100% Polyester flammhemmend
-  schwer entflammbar nach DIN 4102 B1
-  Warenbreite: 300 cm
-  Gewicht: ca. 112 g/m²
-  Stückgefärbt
-  Anzahl Farben: mindestens 8,
-  Pflege: Schonwaschgang 40° C / Nicht bleichen / Schonende Tumbler-Trocknung bei niedriger Temperatur möglich (60° C) / Chemische Reinigung P
-  Bügeln: Maximal 150° C. Vorsicht beim Dampfbügeln.
-  Eingang Waschen: 0.5%
-  Eingang chemische Reinigung: 0.5%
-  Scheuerfestigkeit: -
-  Zertifikate/ Prüfzeugnisse:
SQS ISO 9001 / ISO 14001
Öko-Tex 100
Brenntest DIN 4102 B1

- Lichtechtheit: 5-6
- Pilling: -
- Nachhaltigkeit:
-  Kinderarbeit - Garantie in keinem Prozess Kinderarbeit einzusetzen
-  Rücknahme - Verpflichtung sich für die großen Absatzmärkte Schweiz und Deutschland, sämtliche verkauften Produkte am Ende ihrer Nutzung zurückzunehmen und in einen neuen Kreislauf einzubinden oder sachgerecht zu entsorgen
-  Ausschließlich Farbstoffe von ETAD Mitgliedern

3. Konfektion
-  Die Konfektion ist nach fachmännischen Richtlinien durchzuführen. Es ist darauf zu achten, dass die Nähte sauber, mit nicht hochziehender Naht, ausgeführt werden
-  Passendes Zubehör für die ausgeschriebene Konfektion ist mit anzubieten
-  Oberer Abschluss: Wellenband
-  Köpfchen ist an das Schienensystem anzupassen
-  Seitensaum: 2,5 cm
-  Unterer Saum:  2,5 cm doppelt
-  Bodenabstand: 2cm
-  Zugabe: 60%
-  Zuschnitt: endlos

**01.12 Vorhänge Mensa (Raum B 1.3)**
Leistung: Vorhang an durchlaufender Wandschiene über die gesamte Fensterwand (nicht fensterweise); 4-Teilig an der kurzen Wand mit 2 Fenstern, 6-Teilig an der langen Wand mit 3 Fenstern (2 Vorhänge pro Fenster); Stöße mit Profilverbindern; Wellenband 80 mm, Zugabe 70 %.

Raumhöhe / Vorhanglänge: Ab Vorhang-Schiene (Deckenmontage) bis OK Fensterbank ca. 1,80. Vor Ort eigenständig abmessen, Raumhöhe ca. 3,05 m.
Maße der mit Vorhängen abzudeckender Fläche (b x h):
7,12m x 2,65m = 18,86 m2
8,90m x 2,65m = 23,58 m2

Vorhang-Schienen werden an der Wand durchgezogen.
Menge: 42,450 m²

**01.13 Vorhänge Mittagsbetreuung (Raum B 2.5)**
Leistung: wie Vorposition Pos. 1.12, Schiene an der Decke montiert durchlaufend über die gesamte Fensterwand.

Raumhöhe / Vorhanglänge: Ab Montage-Schiene Decke bis UK Fensterbank. Vor Ort abmessen, Raumhöhe ca. 2,94 m.

Maße der mit Vorhängen abzudeckender Fläche (b x h):
7,27m x 2,50m = 18,18 m2
9,14m x 2,50m = 22,85 m2
Menge: 41,000 m²

**01.14 Vorhänge Mittagsbetreuung (Raum B 3.3)**
Leistung: wie Pos. 01.12. aber Wandmontage.

Raumhöhe / Vorhanglänge: Raumhohe Ausführung ab Unterkante Wandmontierte Schiene bis OK Fertigfußboden abzgl. 20mm Bodenabstand. Raumhöhe ca. 3,16m. Aufmaß und Prüfung aller Maße vor Ort durch den Auftragnehmer.

Maße der mit Vorhängen abzudeckender Fläche (b x h):
7,32m x ca. 3,00 m = 21,96m2, Bodenabstand 20 mm
9,28m x ca. 3,00 m = 27,84m2, Bodenabstand 20 mm
Menge: 49,800 m²

**01.15 Schienen Deckenmontage für Vorhänge (Raum B 1.3 und 2.5)**
*** Bezugsbeschreibung
Zur Ausführung kommen manuell bedienbare Objektvorhangschienen als fertige Montageeinheit schraubbefestigt für Deckenmontage.

1. Profil: Robuste, stranggepresste Schleuderzugschiene für schwere Behänge. Läufiges Aluminiumprofil 31 x 25 mm Profil pulverbeschichtet: Standardfarbe weiß RAL 9016, Alu eloxiert natur oder Schwarz (andere Farben auf Anfrage). Profillänge ca. 600 cm. Mit Profilverbinder auf 1200 cm erweiterbar Profilverbinder: Metallplatte verzinkt Enddeckel aus Kunststoff: Standard weiss oder grau schwarz Kleinster Biegeradius ca. 30 cm Deckenmontage: mit Montageclips oder Spanner. Verbindung Schiene Behang mittels Objekt-Roller. Montage-Schienen müssen auf den für die Vorhang-Länge vorgesehenen nötigen Platz (samt Parkfläche) zugeschnitten werden und angepasst.

2. Behang: Die Montage-Schiene muss auf den zuvor beschriebenen Vorhängen angepasst sein.

Der Auftragnehmer ist verpflichtet die Maße vor Ort zu prüfen und ggfs. anzupassen.

Fertige Schienenbreite: maximal 3 cm.
Menge: 49,000 m

**01.16 Schienen Wandmontage für Vorhänge (Raum B 3.3)**
*** wie Position 01.15
Wandmontage mithilfe von Wandhalterungen.
Menge: 49,000 m

*Hinweis: Leistungsumfang Akustikvorhänge der Bühne in der Turnhalle*
Leistungsumfang
Liefern, konfektionieren und montieren von schweren, schallabsorbierenden Vorhängen inkl. Maßaufnahme, Zuschnitt, Näharbeiten, erforderlichem Zubehör (Gleiter/Haken passend zum vorhandenen Schienensystem), Befestigungsmitteln, Funktionsprüfung und Dokumentation. Farbe/Farbkonzept nach Angabe Architekt.
Stoffmengen einschließlich der für Wellenband erforderlichen Mehrweite sind so zu bemessen, dass die angegebenen Flächen vollständig abgedeckt werden und ein gleichmäßiger Faltenfall entsteht.

1) Stoffanforderungen (Mindestkriterien)

Material: 100 % Polyester FR (permanent schwer entflammbar), Verdunkelungsstoff.

Brandschutz: mind. DIN 4102-B1; gleichwertige internationale Nachweise (z. B. NFPA 701, BS 5867) sind beizufügen.

Farbe: nach Angaben Architekten.

Warenbreite: ca. 300 cm.

Flächengewicht: ca. 330-360 g/m².

Lichtechtheit: Stufe 5-6 (DIN EN ISO 105-B02).

Pflege: Schonwaschgang 40 °C, nicht bleichen, keine Trocknung im Tumbler, chem. Reinigung P zulässig; Bügeln bis 150 °C (Vorsicht beim Dampfbügeln).

Maßänderung (Eingang): Waschen = 1,5 %, chem. Reinigung = 1,5 %.

Nachhaltigkeit / Nachweise:

Siehe Vorbemerkungen.

2) Akustische Anforderungen

Schallabsorption annähernd (gem. ISO 354 / ISO 11654) - Oktav-Mittenfrequenzen:
100-160 Frequenz (Hz): 0,15 αp Oktave
200-315 Hz: 0,65 αp
400-630 Hz: 1,00 αp
800-1250 Hz: 1,00 αp
1600-2500 Hz: 0,95 αp
3150-5000 Hz: 1,00 αp.

Die akustischen Kennwerte sind durch geeignete Prüfberichte nachzuweisen. Die Montage ist so auszuführen, dass die nachgewiesene akustische Wirksamkeit, insbesondere im Hinblick auf Faltenzugabe und Abstand zur Wand, nicht beeinträchtigt wird.

3) Konfektion

Faltenzugabe: 100 % (Faltenfaktor tilde; 2,0).

Oberer Abschluss: Wellenband, nicht verdeckt; Köpfchen auf vorhandenes Schienensystem abgestimmt.

Seitensäume: ca. 2,5 cm.

Unterer Saum: 15 cm, doppelt; Bodenabstand 2 cm.

Schnittführung: Bahnenware; Verbindung der Bahnen: farblich angepasste Overlock-/Überwendlichnaht; Nähte sauber, ohne hochziehende Kanten.

4) Montage / Schnittstellen

Montage der Vorhänge an separat ausgeschriebener Vorhangschiene; passendes Zubehör (Gleiter/Haken) ist mit anzubieten. Montagehöhen/Längen ergeben sich aus den Ausführungsplänen und der vor Ort genommenen Licht-Raumhöhe; Maßaufnahme ist Nebenleistung.

Die Montage hat spannungsfrei, gleichmäßig fallend und ohne Aufsitzen am Boden zu erfolgen; Funktionsprüfung und Übergabeprotokoll je Anlage.

5) Qualität / Gleichwertigkeit / Nachweise

Alternativangebote werden nur gewertet, wenn Technik, Optik und Verarbeitung den oben definierten Mindestanforderungen nachweislich gleichwertig entsprechen (Muster, Zeichnungen, Prüfzeugnisse beilegen). Fehlen Nachweise, bleibt das Angebot unberücksichtigt.

**01.17 Akustikvorhang Bühne Turnhalle gerade**
Akustikvorhang vorne entlang der gesamten Bühne (bxh):

abzudeckende Fläche:
5,45mx3,40m= 18,53m2
Menge: 18,530 m²

**01.18 Akustikvorhang Bühne vor gekrümmter Bühnenrückwand**
Akustikvorhang hinten im Bogen entlang der gesamten Bühne (bxh):

abzudeckende Fläche:
9,55mx3,40m= 32,47m2
Menge: 32,470 m²

**01.19 Schiene für Akustikvorhänge Bühne gerade**
Zur Ausführung kommen manuell bedienbare Objektvorhangschienen als fertige Montageeinheit für Wandmontage oder Deckenmontage. Objektvorhangschienen mit mindestens gleichwertigen technischen Ausstattungsmerkmalen, welche detailliert mit Mustern, Zeichnungen und Prüfzeugnissen nachgewiesen und dem Angebot beizufügen sind.

1. Profil: Robuste, stranggepreßte Schleuderzugschiene für schwere Behänge. Läufiges Aluminiumprofil 31 x 25 mm Profil pulverbeschichtet: Standardfarbe weiß RAL 9016, Alu eloxiert natur oder Schwarz (andere Farben auf Anfrage). Profillänge ca. 600 cm. Mit Profilverbinder auf 1200 cm erweiterbar Profilverbinder: Metallplatte verzinkt Enddeckel aus Kunststoff: Standard weiss oder grau schwarz Kleinster Biegeradius ca. 30 cm Deckenmontage: mit Montageclips oder Spanner Wandmontage: mit Universalträger 130-250 mm oder Wandträger 50 - 180 mm Länge Empfohlene Abstände ca. 50 - 60 cm (Spannhebel fensterseits, höhere Profilseite raumseits). Verbindung Schiene Behang mittels Objekt-Roller. Montage-Schienen müssen auf den für die Vorhang-Länge vorgesehenen nötigen Platz (samt Parkfläche) zugeschnitten werden und angepasst.

2. Behang: Die Montage-Schiene muss auf den zuvor beschriebenen Vorhängen angepasst sein.

Der Auftragnehmer ist verpflichtet die Maße vor Ort zu prüfen und ggfs. anzupassen.

Fertige Schienenbreite: maximal 3 cm.
Menge: 5,460 m

**01.20 Schiene für Akustikvorhang Bühne vor gekrümmter Bühnenrückwand**
Zur Ausführung kommen gebogene manuell bedienbare Objektvorhangschienen als fertige Montageeinheit für Deckenmontage. Objektvorhangschienen mit mindestens gleichwertigen technischen Ausstattungsmerkmalen, welche detailliert mit Mustern, Zeichnungen und Prüfzeugnissen nachgewiesen und dem Angebot beizufügen sind.

1. Profil: Radius: ca. 2,7m. Robuste, stranggepreßte Schleuderzugschiene für schwere Behänge. Läufiges Aluminiumprofil 31 x 25 mm Profil pulverbeschichtet: Standardfarbe weiß RAL 9016, Alu eloxiert natur oder Schwarz (andere Farben auf Anfrage). Profillänge ca. 600 cm. Mit Profilverbinder auf 1200 cm erweiterbar Profilverbinder: Metallplatte verzinkt Enddeckel aus Kunststoff: Standard weiß oder grau schwarz. Deckenmontage: mit Montageclips oder Spanner. Empfohlene Abstände ca. 50 - 60 cm. Verbindung Schiene Behang mittels Objekt-Roller. Montage-Schienen müssen auf den für die Vorhang-Länge vorgesehenen nötigen Platz (samt Parkfläche) zugeschnitten und angepasst werden.

2. Behang: Die Montage-Schiene muss auf den zuvor beschriebenen Vorhängen angepasst sein.

3. Montageuntergrund:
Befestigungsuntergrund an Holzbalkendecke.

Der Auftragnehmer ist verpflichtet die Maße vor Ort zu prüfen und ggfs. anzupassen.

Fertige Schienenbreite: maximal 3 cm.
Menge: 9,550 m

### Titel 02 Stundenlohnarbeiten

*Hinweis: ZTV Stundenlohnarbeiten*
ZTV Stundenlohnarbeiten

Die nachstehenden Verrechnungssätze sind unter Beachtung der preisrechtlichen Vorschriften zu ermitteln und gelten unabhängig von der Anzahl der abgerechneten Stunden.
Sie enthalten den tatsächlichen Lohn mit den Zuschlägen für Gemeinkosten, Sozialkassenbeiträge, vermögenswirksame Leistungen und dergl., sowie Lohn und Gehaltsnebenkosten.
Zuschläge für Nacht-, Sonn- und Feiertagsarbeiten sind
jedoch nicht eingerechnet.
Aufsichtsstunden werden nur nach vorheriger Vereinbarung vergütet.
Sollte der Bieter über eine unten aufgeführte Berufsgruppe nicht verfügen, hat er die nächsthöher qualifizierte einzusetzen.

Stundenlohnarbeiten sind gemäß VOB/ B §15 zu kalkulieren.
Mit der Ausführung der im Leistungsverzeichnis vorgesehenen Stundenlohnarbeiten, deren Notwendigkeit sich erst aus dem Bauablauf bzw. der Bestandssituation ergibt, dürfen erst nach schriftlicher Anzeige durch den AN und erst nach ausdrücklicher, schriftlicher Anordnung durch den AG begonnen werden. Fehlt diese vorherige schriftliche Anordnung, besteht kein Vergütungsanspruch für Stundenlohnarbeiten. Stundenlohnarbeiten unterliegen den Bedingungen des geschlossenen Vertrages und sind Bestandteil der Teilbzw. Schlussrechnung.
Stundenlohnarbeiten unterliegen den Mängelansprüchen und somit auch dem vertraglich vereinbarten Mängelbeseitigungseinbehalt.
Der Umfang der im Einzelfall zu erbringenden Leistung wird bei der Anordnung festgelegt. Die Stundenlohnlisten mit Angabe von Art und Ursache und den dafür aufgewendeten Stunden sind getrennt nach Arbeitskräften sowie Angabe des Materialverbrauchs und des Maschinen- und Geräteeinsatzes zu führen und werktäglich bei der OÜ, z.B. per Faxversand, einzureichen.

**02.1 Vorarbeiter/-in sämtliche Kosten/Zuschläge**
STLB-Bau 2024-10 091
Stundenlohnarbeiten durch Vorarbeiter/-in
der Verrechnungssatz für die jeweilige Arbeitskraft umfasst sämtliche Aufwendungen wie Lohn- und Gehaltskosten, Lohn- und Gehaltsnebenkosten, Zuschläge, lohngebundene und lohnabhängige Kosten, sonstige Sozialkosten, Gemeinkosten, Wagnis und Gewinn.
Menge: 8,000 h

**02.2 Spezialbaufacharbeiter/-in sämtliche Kosten/Zuschläge**
STLB-Bau 2024-10 091
Stundenlohnarbeiten durch Spezialbaufacharbeiter/-in
der Verrechnungssatz für die jeweilige Arbeitskraft umfasst sämtliche Aufwendungen wie Lohn- und Gehaltskosten, Lohn- und Gehaltsnebenkosten, Zuschläge, lohngebundene und lohnabhängige Kosten, sonstige Sozialkosten, Gemeinkosten, Wagnis und Gewinn.
Menge: 8,000 h

**02.3 Baufacharbeiter/-in sämtliche Kosten/Zuschläge**
STLB-Bau 2024-10 091
Stundenlohnarbeiten durch Baufacharbeiter/-in
der Verrechnungssatz für die jeweilige Arbeitskraft umfasst sämtliche Aufwendungen wie Lohn- und Gehaltskosten, Lohn- und Gehaltsnebenkosten, Zuschläge, lohngebundene und lohnabhängige Kosten, sonstige Sozialkosten, Gemeinkosten, Wagnis und Gewinn.
Menge: 8,000 h
